# Interruptor encastat, antivandàlic

- Propietat de l'arxiu: CYPE INGENIEROS, S.A.
- Format: FIEBDC-3/2002
- Divisa: EUR
- Costos indirectes: 3.00 %
- IVA: 21.00 %

## I Instal·lacions

### IE Elèctriques

#### IEM Mecanismes

**IEM022** U Interruptor encastat, antivandàlic.
Doble interruptor antivandàlic per a gestió de persianes, amb grau de protecció IP44, d'intensitat assignada 10 A, tensió assignada 250 V, gamma TX44 "GIRA" format per mecanisme per a doble interruptor, per a gestió de persianes, amb grapes de fixació, gamma System 55, referència 315900 i tecla basculant doble, antivandàlica, per a doble interruptor, per a gestió de persianes de material termoplàstic color blanc acabat brillant, amb símbols de fletxa, amb grau de protecció IP44, gamma TX44, referència 329466. Instal·lació encastada.
Criteri de valoració econòmica: El preu no inclou la caixa per a mecanisme encastat ni el marc embellidor.
Inclou: Muntatge, connexionat i comprovació del seu correcte funcionament.
Criteri d'amidament de projecte: Nombre d'unitats previstes, segons documentació gràfica de Projecte.
Criteri de mesura d'obra: Es mesurarà el nombre d'unitats realment executades segons especificacions de Projecte.

| Codi | Ut | Descripció | Rendiment | Preu | Import |
|---|---|---|---|---|---|
| mt33gir040a | U | Mecanisme per a doble interruptor, per a gestió de persianes, amb grapes de fixació, gamma System 55, referència 315900 "GIRA", intensitat assignada 10 A, tensió assignada 250 V, amb bloquejos elèctric i mecànic per a la protecció contra l'activació doble, per a encastar. (material) | 1.000 | 24.98 | 24.98 |
| mt33gir841b | U | Tecla basculant doble, antivandàlica, per a doble interruptor, per a gestió de persianes de material termoplàstic color blanc acabat brillant, amb símbols de fletxa, amb grau de protecció IP44, gamma TX44, referència 329466 "GIRA", amb resistència als raigs UV i a la intempèrie. (material) | 1.000 | 17.22 | 17.22 |
| mo003 | h | Oficial 1ª electricista. (mà d'obra) | 0.180 | 30.63 | 5.51 |
| % | % | Costos directes complementaris | 2 % | 47.71 | 0.95 |
|  |  | Costos directes |  |  | 48.66 |
