# Interruptor encastat, antivandàlic

- Propietat de l'arxiu: CYPE INGENIEROS, S.A.
- Format: FIEBDC-3/2002
- Divisa: EUR
- Costos indirectes: 3.00 %
- IVA: 21.00 %

## I Instal·lacions

### IE Elèctriques

#### IEM Mecanismes

**IEM022** U Interruptor encastat, antivandàlic.
Interruptor antivandàlic, amb grau de protecció IP44, d'intensitat assignada 10 AX, tensió assignada 250 V, gamma TX44 "GIRA" format per mecanisme per a interruptor/commutador amb efecte pulsació, amb grapes de fixació, gamma System 55, referència 312600 i amb tecla basculant, antivandàlica, amb punts en relleu de material termoplàstic color antracita, amb grau de protecció IP44, gamma TX44, referència 329667. Instal·lació encastada.
Criteri de valoració econòmica: El preu no inclou la caixa per a mecanisme encastat ni el marc embellidor.
Inclou: Muntatge, connexionat i comprovació del seu correcte funcionament.
Criteri d'amidament de projecte: Nombre d'unitats previstes, segons documentació gràfica de Projecte.
Criteri de mesura d'obra: Es mesurarà el nombre d'unitats realment executades segons especificacions de Projecte.

| Codi | Ut | Descripció | Rendiment | Preu | Import |
|---|---|---|---|---|---|
| mt33gir009a | U | Mecanisme per a interruptor/commutador amb efecte pulsació, amb grapes de fixació, gamma System 55, referència 312600 "GIRA", intensitat assignada 10 AX, tensió assignada 250 V, per a encastar. (material) | 1.000 | 13.58 | 13.58 |
| mt33gir811f | U | Amb tecla basculant, antivandàlica, amb punts en relleu de material termoplàstic color antracita, amb grau de protecció IP44, gamma TX44, referència 329667 "GIRA", amb resistència als raigs UV i a la intempèrie, per a encastar. (material) | 1.000 | 14.58 | 14.58 |
| mo003 | h | Oficial 1ª electricista. (mà d'obra) | 0.180 | 30.63 | 5.51 |
| % | % | Costos directes complementaris | 2 % | 33.67 | 0.67 |
|  |  | Costos directes |  |  | 34.34 |
