# Polsador encastat, antivandàlic

- Propietat de l'arxiu: CYPE INGENIEROS, S.A.
- Format: FIEBDC-3/2002
- Divisa: EUR
- Costos indirectes: 3.00 %
- IVA: 21.00 %

## I Instal·lacions

### IE Elèctriques

#### IEM Mecanismes

**IEM052** U Polsador encastat, antivandàlic.
Doble polsador antivandàlic, unipolar (1P), amb grau de protecció IP44, d'intensitat assignada 10 AX, tensió assignada 250 V, gamma TX44 "GIRA" format per mecanisme per a doble polsador amb efecte pulsació, amb grapes de fixació, gamma System 55, referència 315500 i tecla basculant doble, antivandàlica amb efecte pulsació, amb punts en relleu de material termoplàstic color blanc acabat brillant, amb grau de protecció IP44, gamma TX44, referència 329566. Instal·lació encastada.
Criteri de valoració econòmica: El preu no inclou la caixa per a mecanisme encastat ni el marc embellidor.
Inclou: Muntatge, connexionat i comprovació del seu correcte funcionament.
Criteri d'amidament de projecte: Nombre d'unitats previstes, segons documentació gràfica de Projecte.
Criteri de mesura d'obra: Es mesurarà el nombre d'unitats realment executades segons especificacions de Projecte.

| Codi | Ut | Descripció | Rendiment | Preu | Import |
|---|---|---|---|---|---|
| mt33gir035a | U | Mecanisme per a doble polsador amb efecte pulsació, amb grapes de fixació, gamma System 55, referència 315500 "GIRA", intensitat assignada 10 AX, tensió assignada 250 V, per a encastar. (material) | 1.000 | 24.86 | 24.86 |
| mt33gir816b | U | Tecla basculant doble, antivandàlica amb efecte pulsació, amb punts en relleu de material termoplàstic color blanc acabat brillant, amb grau de protecció IP44, gamma TX44, referència 329566 "GIRA", amb resistència als raigs UV i a la intempèrie, per a encastar. (material) | 1.000 | 14.40 | 14.40 |
| mo003 | h | Oficial 1ª electricista. (mà d'obra) | 0.180 | 30.63 | 5.51 |
| % | % | Costos directes complementaris | 2 % | 44.77 | 0.90 |
|  |  | Costos directes |  |  | 45.67 |
