# Commutador d'encreuament de superfície, estanc

- Propietat de l'arxiu: CYPE INGENIEROS, S.A.
- Format: FIEBDC-3/2002
- Divisa: EUR
- Costos indirectes: 3.00 %
- IVA: 21.00 %

## I Instal·lacions

### IE Elèctriques

#### IEM Mecanismes

**IEM046** U Commutador d'encreuament de superfície, estanc.
Commutador de creuament estanc amb grau de protecció IP44, monobloc, de material termoplàstic color gris, amb tecla basculant amb finestra de control, gamma Superficie IP44, referència 010730. Instal·lació en superfície.
Inclou: Muntatge, connexionat i comprovació del seu correcte funcionament.
Criteri d'amidament de projecte: Nombre d'unitats previstes, segons documentació gràfica de Projecte.
Criteri de mesura d'obra: Es mesurarà el nombre d'unitats realment executades segons especificacions de Projecte.

| Codi | Ut | Descripció | Rendiment | Preu | Import |
|---|---|---|---|---|---|
| mt33gir322a | U | Commutador de creuament estanc amb grau de protecció IP44, monobloc, de material termoplàstic color gris, amb tecla basculant amb finestra de control, gamma Superficie IP44, referència 010730 "GIRA", intensitat assignada 10 AX, tensió assignada 250 V. (material) | 1.000 | 27.99 | 27.99 |
| mo003 | h | Oficial 1ª electricista. (mà d'obra) | 0.300 | 29.34 | 8.80 |
| % | % | Costos directes complementaris | 2 % | 36.79 | 0.74 |
|  |  | Costos directes |  |  | 37.53 |
