# Polsador encastat, estanc

- Propietat de l'arxiu: CYPE INGENIEROS, S.A.
- Format: FIEBDC-3/2002
- Divisa: EUR
- Costos indirectes: 3.00 %
- IVA: 21.00 %

## I Instal·lacions

### IE Elèctriques

#### IEM Mecanismes

**IEM051** U Polsador encastat, estanc.
Polsador estanc amb grau de protecció IP44, unipolar (1P), d'intensitat assignada 10 AX, tensió assignada 250 V, gamma E2 "GIRA" format per mecanisme per a polsador unipolar (1P), gamma System 55, referència 015100, kit de junts per obtenir un grau de protecció IP44, gamma Standard 55, referència 025127, tecla basculant per a polsador de material termoplàstic color blanc acabat brillant, gamma System 55, referència 029603 i marc embellidor per a un element de material termoplàstic color blanc acabat brillant, gamma E2, referència 021129. Instal·lació encastada.
Criteri de valoració econòmica: El preu no inclou la caixa per a mecanisme encastat.
Inclou: Muntatge, connexionat i comprovació del seu correcte funcionament.
Criteri d'amidament de projecte: Nombre d'unitats previstes, segons documentació gràfica de Projecte.
Criteri de mesura d'obra: Es mesurarà el nombre d'unitats realment executades segons especificacions de Projecte.

| Codi | Ut | Descripció | Rendiment | Preu | Import |
|---|---|---|---|---|---|
| mt33gir030b | U | Mecanisme per a polsador unipolar (1P), gamma System 55, referència 015100 "GIRA", intensitat assignada 10 AX, tensió assignada 250 V, per a encastar. (material) | 1.000 | 9.47 | 9.47 |
| mt33gir032b | U | Kit de junts per obtenir un grau de protecció IP44, gamma Standard 55, referència 025127 "GIRA", per a interruptor, commutador o polsador. (material) | 1.000 | 4.65 | 4.65 |
| mt33gir031fab | U | Tecla basculant per a polsador de material termoplàstic color blanc acabat brillant, gamma System 55, referència 029603 "GIRA". (material) | 1.000 | 3.41 | 3.41 |
| mt33gir001mae | U | Marc embellidor per a un element de material termoplàstic color blanc acabat brillant, gamma E2, referència 021129 "GIRA". (material) | 1.000 | 4.35 | 4.35 |
| mo003 | h | Oficial 1ª electricista. (mà d'obra) | 0.288 | 29.34 | 8.45 |
| % | % | Costos directes complementaris | 2 % | 30.33 | 0.61 |
|  |  | Costos directes |  |  | 30.94 |
