# Sortida de cables encastada

- Propietat de l'arxiu: CYPE INGENIEROS, S.A.
- Format: FIEBDC-3/2002
- Divisa: EUR
- Costos indirectes: 3.00 %
- IVA: 21.00 %

## I Instal·lacions

### IE Elèctriques

#### IEM Mecanismes

**IEM080** U Sortida de cables encastada.
Sortida de cables, gamma E2 "GIRA" format per mecanisme per a sortida de cables, referència 040000, embellidor per a sortida de cables de material termoplàstic color blanc acabat brillant, gamma System 55, referència 027403 i marc embellidor per a un element de material termoplàstic color blanc acabat brillant, gamma E2, referència 021129. Instal·lació encastada.
Criteri de valoració econòmica: El preu no inclou la caixa per a mecanisme encastat.
Inclou: Muntatge, connexionat i comprovació del seu correcte funcionament.
Criteri d'amidament de projecte: Nombre d'unitats previstes, segons documentació gràfica de Projecte.
Criteri de mesura d'obra: Es mesurarà el nombre d'unitats realment executades segons especificacions de Projecte.

| Codi | Ut | Descripció | Rendiment | Preu | Import |
|---|---|---|---|---|---|
| mt33gir086a | U | Mecanisme per a sortida de cables, referència 040000 "GIRA", amb borns per a 5 connexions independents de fins a 2,5 mm² de secció, per a encastar. (material) | 1.000 | 9.53 | 9.53 |
| mt33gir087ab | U | Embellidor per a sortida de cables de material termoplàstic color blanc acabat brillant, gamma System 55, referència 027403 "GIRA". (material) | 1.000 | 5.21 | 5.21 |
| mt33gir001mae | U | Marc embellidor per a un element de material termoplàstic color blanc acabat brillant, gamma E2, referència 021129 "GIRA". (material) | 1.000 | 4.35 | 4.35 |
| mo003 | h | Oficial 1ª electricista. (mà d'obra) | 0.168 | 29.34 | 4.93 |
| % | % | Costos directes complementaris | 2 % | 24.02 | 0.48 |
|  |  | Costos directes |  |  | 24.50 |
