# Detector de presčncia, encastat

- Propietat de l'arxiu: CYPE INGENIEROS, S.A.
- Format: FIEBDC-3/2002
- Divisa: EUR
- Costos indirectes: 3.00 %
- IVA: 21.00 %

## I Instal·lacions

### IE Elčctriques

#### IEM Mecanismes

**IEM120** U Detector de presčncia, encastat.
Detector de presčncia, gamma E2 "GIRA" format per mecanisme de commutació per a automatització del sistema d'enllumenat, gamma Standard System 3000, referčncia 540500, detector de presčncia de material termoplŕstic color blanc acabat brillant, gamma Standard System 3000, referčncia 537303 i marc embellidor per a un element de material termoplŕstic color blanc acabat brillant, gamma E2, referčncia 021129. Instal·lació encastada.
Criteri de valoració econňmica: El preu no inclou la caixa per a mecanisme encastat.
Inclou: Muntatge, connexionat i comprovació del seu correcte funcionament.
Criteri d'amidament de projecte: Nombre d'unitats previstes, segons documentació grŕfica de Projecte.
Criteri de mesura d'obra: Es mesurarŕ el nombre d'unitats realment executades segons especificacions de Projecte.

| Codi | Ut | Descripció | Rendiment | Preu | Import |
|---|---|---|---|---|---|
| mt34gir090b | U | Mecanisme de commutació per a automatització del sistema d'enllumenat, gamma Standard System 3000, referčncia 540500 "GIRA", tensió d'alimentació 230 V, per a encastar. (material) | 1.000 | 86.44 | 86.44 |
| mt34gir091ob | U | Detector de presčncia de material termoplŕstic color blanc acabat brillant, gamma Standard System 3000, referčncia 537303 "GIRA", regulable en sensibilitat lumínica, angle de detecció de 180° amb abast frontal de 32 m i lateral de 19 m, i altura mŕxima de instal·lació 1,1 m. (material) | 1.000 | 71.18 | 71.18 |
| mt33gir001mae | U | Marc embellidor per a un element de material termoplŕstic color blanc acabat brillant, gamma E2, referčncia 021129 "GIRA". (material) | 1.000 | 4.35 | 4.35 |
| mo003 | h | Oficial 1Ş electricista. (mà d'obra) | 0.228 | 29.34 | 6.69 |
| % | % | Costos directes complementaris | 2 % | 168.66 | 3.37 |
|  |  | Costos directes |  |  | 172.03 |
