# Tapa cega encastada

- Propietat de l'arxiu: CYPE INGENIEROS, S.A.
- Format: FIEBDC-3/2002
- Divisa: EUR
- Costos indirectes: 3.00 %
- IVA: 21.00 %

## I Instal·lacions

### IE Elèctriques

#### IEM Mecanismes

**IEM130** U Tapa cega encastada.
Tapa cega, gamma E2 "GIRA" format per tapa cega de material termoplàstic color blanc acabat brillant amb suport per a fixació, gamma System 55, referència 026803 i marc embellidor per a un element de material termoplàstic color blanc acabat brillant, gamma E2, referència 021129. Instal·lació encastada.
Criteri de valoració econòmica: El preu no inclou la caixa per a mecanisme encastat.
Inclou: Muntatge.
Criteri d'amidament de projecte: Nombre d'unitats previstes, segons documentació gràfica de Projecte.
Criteri de mesura d'obra: Es mesurarà el nombre d'unitats realment executades segons especificacions de Projecte.

| Codi | Ut | Descripció | Rendiment | Preu | Import |
|---|---|---|---|---|---|
| mt33gir088ab | U | Tapa cega de material termoplàstic color blanc acabat brillant amb suport per a fixació, gamma System 55, referència 026803 "GIRA", per a encastar. (material) | 1.000 | 9.54 | 9.54 |
| mt33gir001mae | U | Marc embellidor per a un element de material termoplàstic color blanc acabat brillant, gamma E2, referència 021129 "GIRA". (material) | 1.000 | 4.35 | 4.35 |
| mo003 | h | Oficial 1ª electricista. (mà d'obra) | 0.088 | 29.34 | 2.58 |
| % | % | Costos directes complementaris | 2 % | 16.47 | 0.33 |
|  |  | Costos directes |  |  | 16.80 |
