# Interruptor encastat, antivandàlic

- Propietat de l'arxiu: CYPE Ingenieros S.A.
- Format: FIEBDC-3/2016
- Programa: Generador de preus de la construcció. CYPE Ingenieros, S.A.
- Data: 27/10/2025
- Divisa: EUR
- Costos indirectes: 3 %
- IVA: 21 %

## I Instal·lacions

### IE Elèctriques

#### IEM Mecanismes

**IEM022** U Interruptor encastat, antivandàlic.
Doble interruptor antivandàlic per a gestió de persianes, amb grau de protecció IP44, d'intensitat assignada 10 A, tensió assignada 250 V, gamma TX44 "GIRA" format per mecanisme per a doble interruptor, per a gestió de persianes, amb grapes de fixació, gamma System 55, referència 315900 i tecla basculant doble, antivandàlica, per a doble interruptor, per a gestió de persianes de material termoplàstic color blanc acabat brillant, amb símbols de fletxa, amb grau de protecció IP44, gamma TX44, referència 329466. Instal·lació encastada.
Criteri de valoració econòmica: El preu no inclou la caixa per a mecanisme encastat ni el marc embellidor.
Inclou: Muntatge, connexionat i comprovació del seu correcte funcionament.
Criteri d'amidament de projecte: Nombre d'unitats previstes, segons documentació gràfica de Projecte.
Criteri de mesura d'obra: Es mesurarà el nombre d'unitats realment executades segons especificacions de Projecte.

| Codi | Ut | Descripció | Rendiment | Preu | Import |
|---|---|---|---|---|---|
| mt33gir040a | U | Mecanisme per a doble interruptor, per a gestió de persianes, amb grapes de fixació, gamma System 55, referència 315900 "GIRA", intensitat assignada 10 A, tensió assignada 250 V, amb bloquejos elèctric i mecànic per a la protecció contra l'activació doble, per a encastar. (material) | 1 | 24.98 | 24.980 |
| mt33gir841b | U | Tecla basculant doble, antivandàlica, per a doble interruptor, per a gestió de persianes de material termoplàstic color blanc acabat brillant, amb símbols de fletxa, amb grau de protecció IP44, gamma TX44, referència 329466 "GIRA", amb resistència als raigs UV i a la intempèrie. (material) | 1 | 17.22 | 17.220 |
| mo003 | h | Oficial 1ª electricista. (mà d'obra) | 0.18 | 30.63 | 5.513 |
| % | % | Costos directes complementaris | 2 % | 47.713 | 0.954 |
|  |  | Costos directes |  |  | 48.667 |

## Recursos

**mt33gir040a** U Mecanisme per a doble interruptor
Dades tècniques: Cost energètic 4.702 MJ; Emissió de CO2 0.278 kg
Residus:
- embalatge: re150101 Envasos de paper i cartró. (component de residu); rendiment 0.062 kg; Codi LER 15 01 01; Massa de l'element 1 kg; Volum 0.001333 m3
- embalatge: re170203 Plàstic. (component de residu); rendiment 0.006 kg; Codi LER 17 02 03; Massa de l'element 1 kg; Volum 0.001667 m3
