# Commutador encastat, antivandàlic

- Propietat de l'arxiu: CYPE Ingenieros S.A.
- Format: FIEBDC-3/2016
- Programa: Generador de preus de la construcció. CYPE Ingenieros, S.A.
- Data: 27/10/2025
- Divisa: EUR
- Costos indirectes: 3 %
- IVA: 21 %

## I Instal·lacions

### IE Elèctriques

#### IEM Mecanismes

**IEM032** U Commutador encastat, antivandàlic.
Doble commutador antivandàlic, amb grau de protecció IP44, d'intensitat assignada 10 AX, tensió assignada 250 V, gamma TX44 "GIRA" format per mecanisme per a doble interruptor amb efecte pulsació, amb grapes de fixació, gamma System 55, referència 312500 i tecla basculant doble, antivandàlica amb efecte pulsació, amb punts en relleu de material termoplàstic color blanc acabat brillant, amb grau de protecció IP44, gamma TX44, referència 329566. Instal·lació encastada.
Criteri de valoració econòmica: El preu no inclou la caixa per a mecanisme encastat ni el marc embellidor.
Inclou: Muntatge, connexionat i comprovació del seu correcte funcionament.
Criteri d'amidament de projecte: Nombre d'unitats previstes, segons documentació gràfica de Projecte.
Criteri de mesura d'obra: Es mesurarà el nombre d'unitats realment executades segons especificacions de Projecte.

| Codi | Ut | Descripció | Rendiment | Preu | Import |
|---|---|---|---|---|---|
| mt33gir014a | U | Mecanisme per a doble interruptor amb efecte pulsació, amb grapes de fixació, gamma System 55, referència 312500 "GIRA", intensitat assignada 10 AX, tensió assignada 250 V, per a encastar. (material) | 1 | 20.62 | 20.620 |
| mt33gir816b | U | Tecla basculant doble, antivandàlica amb efecte pulsació, amb punts en relleu de material termoplàstic color blanc acabat brillant, amb grau de protecció IP44, gamma TX44, referència 329566 "GIRA", amb resistència als raigs UV i a la intempèrie, per a encastar. (material) | 1 | 14.4 | 14.400 |
| mo003 | h | Oficial 1ª electricista. (mà d'obra) | 0.18 | 30.63 | 5.513 |
| % | % | Costos directes complementaris | 2 % | 40.533 | 0.811 |
|  |  | Costos directes |  |  | 41.344 |

## Recursos

**mt33gir014a** U Mecanisme per a doble interruptor amb efecte pulsació
Dades tècniques: Cost energètic 4.679 MJ; Emissió de CO2 0.275 kg
Residus:
- embalatge: re150101 Envasos de paper i cartró. (component de residu); rendiment 0.06 kg; Codi LER 15 01 01; Massa de l'element 1 kg; Volum 0.001333 m3
- embalatge: re170203 Plàstic. (component de residu); rendiment 0.006 kg; Codi LER 17 02 03; Massa de l'element 1 kg; Volum 0.001667 m3

**mt33gir816b** U Tecla basculant doble
Dades tècniques: Cost energètic 4.646 MJ; Emissió de CO2 0.272 kg
Residus:
- embalatge: re150101 Envasos de paper i cartró; rendiment 0.058 kg
- embalatge: re170203 Plàstic; rendiment 0.006 kg
