# Interruptor de superfície, estanc

- Propietat de l'arxiu: CYPE Ingenieros S.A.
- Format: FIEBDC-3/2016
- Programa: Generador de preus de la construcció. CYPE Ingenieros, S.A.
- Data: 30/09/2024
- Divisa: EUR
- Costos indirectes: 3 %
- IVA: 21 %

## I Instal·lacions

### IE Elèctriques

#### IEM Mecanismes

**IEM026** U Interruptor de superfície, estanc.
Interruptor estanc/commutador estanc amb grau de protecció IP44, monobloc, de material termoplàstic color gris, amb tecla basculant amb finestra de control, gamma Superficie IP44, referència 010630. Instal·lació en superfície.
Inclou: Muntatge, connexionat i comprovació del seu correcte funcionament.
Criteri d'amidament de projecte: Nombre d'unitats previstes, segons documentació gràfica de Projecte.
Criteri de mesura d'obra: Es mesurarà el nombre d'unitats realment executades segons especificacions de Projecte.

| Codi | Ut | Descripció | Rendiment | Preu | Import |
|---|---|---|---|---|---|
| mt33gir310a | U | Interruptor estanc/commutador estanc amb grau de protecció IP44, monobloc, de material termoplàstic color gris, amb tecla basculant amb finestra de control, gamma Superficie IP44, referència 010630 "GIRA", intensitat assignada 10 AX, tensió assignada 250 V. (material) | 1 | 16.94 | 16.940 |
| mo003 | h | Oficial 1ª electricista. (mà d'obra) | 0.3 | 29.34 | 8.802 |
| % | % | Costos directes complementaris | 2 % | 25.742 | 0.515 |
|  |  | Costos directes |  |  | 26.257 |
