# Commutador encastat, antivandàlic

- Propietat de l'arxiu: CYPE Ingenieros S.A.
- Format: FIEBDC-3/2016
- Programa: Generador de preus de la construcció. CYPE Ingenieros, S.A.
- Data: 24/01/2025
- Divisa: EUR
- Costos indirectes: 3 %
- IVA: 21 %

## I Instal·lacions

### IE Elèctriques

#### IEM Mecanismes

**IEM032** U Commutador encastat, antivandàlic.
Commutador antivandàlic, amb grau de protecció IP44, d'intensitat assignada 10 AX, tensió assignada 250 V, gamma TX_44 "GIRA" format per mecanisme per a interruptor/commutador, amb tecla basculant, antivandàlica amb efecte pulsació, amb punts en relleu de material termoplàstic color blanc acabat brillant, amb grau de protecció IP44, gamma TX_44, referència 012666 i marc embellidor antivandàlic, per a un element de material termoplàstic color blanc acabat brillant, amb junt d'estanquitat grau de protecció IP44, gamma TX_44, referència 021166. Instal·lació encastada.
Criteri de valoració econòmica: El preu no inclou la caixa per a mecanisme encastat.
Inclou: Muntatge, connexionat i comprovació del seu correcte funcionament.
Criteri d'amidament de projecte: Nombre d'unitats previstes, segons documentació gràfica de Projecte.
Criteri de mesura d'obra: Es mesurarà el nombre d'unitats realment executades segons especificacions de Projecte.

| Codi | Ut | Descripció | Rendiment | Preu | Import |
|---|---|---|---|---|---|
| mt33gir810b | U | Mecanisme per a interruptor/commutador, amb tecla basculant, antivandàlica amb efecte pulsació, amb punts en relleu de material termoplàstic color blanc acabat brillant, amb grau de protecció IP44, gamma TX_44, referència 012666 "GIRA", intensitat assignada 10 AX, tensió assignada 250 V, amb resistència als raigs UV i a la intempèrie, per a encastar. (material) | 1 | 22.58 | 22.580 |
| mt33gir801mb | U | Marc embellidor antivandàlic, per a un element de material termoplàstic color blanc acabat brillant, amb junt d'estanquitat grau de protecció IP44, gamma TX_44, referència 021166 "GIRA", de muntatge fàcil (sense eines) i desmuntatge amb tornavís Torx T9 o T10. (material) | 1 | 12.28 | 12.280 |
| mo003 | h | Oficial 1ª electricista. (mà d'obra) | 0.24 | 30.63 | 7.351 |
| % | % | Costos directes complementaris | 2 % | 42.211 | 0.844 |
|  |  | Costos directes |  |  | 43.055 |

## Recursos

**mt33gir801mb** U Marc embellidor antivandàlic
Dades tècniques: Cost energètic 3.019 MJ; Emissió de CO2 0.175 kg
Residus:
- embalatge: re150101 Envasos de paper i cartró. (component de residu); rendiment 0.03 kg; Codi LER 15 01 01; Massa de l'element 1 kg; Volum 0.001333 m3
