# Base de presa d'usuari de senyals de radiodifusió sonora i televisió, encastada

- Propietat de l'arxiu: CYPE Ingenieros S.A.
- Format: FIEBDC-3/2016
- Programa: Generador de preus de la construcció. CYPE Ingenieros, S.A.
- Data: 30/09/2024
- Divisa: EUR
- Costos indirectes: 3 %
- IVA: 21 %

## I Instal·lacions

### IE Elèctriques

#### IEM Mecanismes

**IEM110** U Base de presa d'usuari de senyals de radiodifusió sonora i televisió, encastada.
Presa de TV i ràdio FM, gamma E2 "GIRA" format per mecanisme per a presa de TV i radio FM, referència 004600, embellidor de material termoplàstic color blanc acabat brillant, gamma System 55, referència 086903 i marc embellidor per a un element de material termoplàstic color blanc acabat brillant, gamma E2, referència 021129. Instal·lació encastada.
Criteri de valoració econòmica: El preu no inclou la caixa per a mecanisme encastat.
Inclou: Muntatge, connexionat i comprovació del seu correcte funcionament.
Criteri d'amidament de projecte: Nombre d'unitats previstes, segons documentació gràfica de Projecte.
Criteri de mesura d'obra: Es mesurarà el nombre d'unitats realment executades segons especificacions de Projecte.

| Codi | Ut | Descripció | Rendiment | Preu | Import |
|---|---|---|---|---|---|
| mt40gir082a | U | Mecanisme per a presa de TV i radio FM, referència 004600 "GIRA", per a banda de freqüències 4-2400 MHz, atenuació 5 dB, per a encastar. (material) | 1 | 28.56 | 28.560 |
| mt40gir083ab | U | Embellidor de material termoplàstic color blanc acabat brillant, gamma System 55, referència 086903 "GIRA". (material) | 1 | 5.21 | 5.210 |
| mt33gir001mae | U | Marc embellidor per a un element de material termoplàstic color blanc acabat brillant, gamma E2, referència 021129 "GIRA". (material) | 1 | 4.35 | 4.350 |
| mo003 | h | Oficial 1ª electricista. (mà d'obra) | 0.252 | 29.34 | 7.394 |
| % | % | Costos directes complementaris | 2 % | 45.514 | 0.910 |
|  |  | Costos directes |  |  | 46.424 |
