# Detector de presència, encastat, antivandàlic

- Propietat de l'arxiu: CYPE INGENIEROS, S.A.
- Format: FIEBDC-3/2002
- Divisa: EUR
- Costos indirectes: 3.00 %
- IVA: 21.00 %

## I Instal·lacions

### IE Elèctriques

#### IEM Mecanismes

**IEM122** U Detector de presència, encastat, antivandàlic.
Detector de presència, antivandàlic, amb grau de protecció IP44, gamma TX_44 "GIRA" format per mecanisme de commutació per a automatització del sistema d'enllumenat, gamma Standard System 3000, referència 540500 i detector de presència, antivandàlic, de material termoplàstic color blanc acabat brillant, amb grau de protecció IP40, gamma TX_44 System 3000, referència 537366. Instal·lació encastada.
Criteri de valoració econòmica: El preu no inclou la caixa per a mecanisme encastat ni el marc embellidor.
Inclou: Muntatge, connexionat i comprovació del seu correcte funcionament.
Criteri d'amidament de projecte: Nombre d'unitats previstes, segons documentació gràfica de Projecte.
Criteri de mesura d'obra: Es mesurarà el nombre d'unitats realment executades segons especificacions de Projecte.

| Codi | Ut | Descripció | Rendiment | Preu | Import |
|---|---|---|---|---|---|
| mt34gir090b | U | Mecanisme de commutació per a automatització del sistema d'enllumenat, gamma Standard System 3000, referència 540500 "GIRA", tensió d'alimentació 230 V, per a encastar. (material) | 1.000 | 86.44 | 86.44 |
| mt34gir891k | U | Detector de presència, antivandàlic, de material termoplàstic color blanc acabat brillant, amb grau de protecció IP40, gamma TX_44 System 3000, referència 537366 "GIRA", regulable en sensibilitat lumínica, angle de detecció de 180° amb abast frontal de 32 m i lateral de 19 m, i altura màxima de instal·lació 1,1 m, amb resistència als raigs UV i a la intempèrie. (material) | 1.000 | 84.97 | 84.97 |
| mo003 | h | Oficial 1ª electricista. (mà d'obra) | 0.193 | 29.34 | 5.66 |
| % | % | Costos directes complementaris | 2 % | 177.07 | 3.54 |
|  |  | Costos directes |  |  | 180.61 |
