# Polsador de superfície, estanc

- Propietat de l'arxiu: CYPE INGENIEROS, S.A.
- Format: FIEBDC-3/2002
- Divisa: EUR
- Costos indirectes: 3.00 %
- IVA: 21.00 %

## I Instal·lacions

### IE Elèctriques

#### IEM Mecanismes

**IEM056** U Polsador de superfície, estanc.
Polsador unipolar (1P) estanc amb grau de protecció IP44, monobloc, de material termoplàstic color gris, amb tecla basculant amb finestra de control i espai disponible per a retolació, gamma Superficie IP44, referència 015630. Instal·lació en superfície.
Inclou: Muntatge, connexionat i comprovació del seu correcte funcionament.
Criteri d'amidament de projecte: Nombre d'unitats previstes, segons documentació gràfica de Projecte.
Criteri de mesura d'obra: Es mesurarà el nombre d'unitats realment executades segons especificacions de Projecte.

| Codi | Ut | Descripció | Rendiment | Preu | Import |
|---|---|---|---|---|---|
| mt33gir330a | U | Polsador unipolar (1P) estanc amb grau de protecció IP44, monobloc, de material termoplàstic color gris, amb tecla basculant amb finestra de control i espai disponible per a retolació, gamma Superficie IP44, referència 015630 "GIRA", intensitat assignada 10 AX, tensió assignada 250 V. (material) | 1.000 | 19.84 | 19.84 |
| mo003 | h | Oficial 1ª electricista. (mà d'obra) | 0.322 | 29.34 | 9.45 |
| % | % | Costos directes complementaris | 2 % | 29.29 | 0.59 |
|  |  | Costos directes |  |  | 29.88 |
