# Base de presa d'usuari de senyals de radiodifusió sonora i televisió, encastada, antivandàlica

- Propietat de l'arxiu: CYPE INGENIEROS, S.A.
- Format: FIEBDC-3/2002
- Divisa: EUR
- Costos indirectes: 3.00 %
- IVA: 21.00 %

## I Instal·lacions

### IE Elèctriques

#### IEM Mecanismes

**IEM112** U Base de presa d'usuari de senyals de radiodifusió sonora i televisió, encastada, antivandàlica.
Presa antivandàlica de TV i ràdio FM, amb grau de protecció IP44, gamma TX_44 "GIRA" format per mecanisme per a presa de TV i radio FM, referència 004600, embellidor de material termoplàstic color blanc acabat brillant, gamma System 55, referència 086903, marc adaptador amb tapa abatible de material termoplàstic color blanc acabat brillant, amb grau de protecció IP40, gamma TX_44, referència 065466 i marc embellidor per a un element de material termoplàstic color blanc acabat brillant, gamma E2, referència 021129. Instal·lació encastada.
Criteri de valoració econòmica: El preu no inclou la caixa per a mecanisme encastat.
Inclou: Muntatge, connexionat i comprovació del seu correcte funcionament.
Criteri d'amidament de projecte: Nombre d'unitats previstes, segons documentació gràfica de Projecte.
Criteri de mesura d'obra: Es mesurarà el nombre d'unitats realment executades segons especificacions de Projecte.

| Codi | Ut | Descripció | Rendiment | Preu | Import |
|---|---|---|---|---|---|
| mt40gir082a | U | Mecanisme per a presa de TV i radio FM, referència 004600 "GIRA", per a banda de freqüències 4-2400 MHz, atenuació 5 dB, per a encastar. (material) | 1.000 | 28.56 | 28.56 |
| mt40gir083ab | U | Embellidor de material termoplàstic color blanc acabat brillant, gamma System 55, referència 086903 "GIRA". (material) | 1.000 | 5.21 | 5.21 |
| mt40gir887b | U | Marc adaptador amb tapa abatible de material termoplàstic color blanc acabat brillant, amb grau de protecció IP40, gamma TX_44, referència 065466 "GIRA", amb resistència als raigs UV i a la intempèrie. (material) | 1.000 | 19.89 | 19.89 |
| mt33gir001mae | U | Marc embellidor per a un element de material termoplàstic color blanc acabat brillant, gamma E2, referència 021129 "GIRA". (material) | 1.000 | 4.35 | 4.35 |
| mo003 | h | Oficial 1ª electricista. (mà d'obra) | 0.347 | 29.34 | 10.18 |
| % | % | Costos directes complementaris | 2 % | 68.19 | 1.36 |
|  |  | Costos directes |  |  | 69.55 |
