# Tapa cega encastada, antivandàlica

- Propietat de l'arxiu: CYPE INGENIEROS, S.A.
- Format: FIEBDC-3/2002
- Divisa: EUR
- Costos indirectes: 3.00 %
- IVA: 21.00 %

## I Instal·lacions

### IE Elèctriques

#### IEM Mecanismes

**IEM132** U Tapa cega encastada, antivandàlica.
Tapa cega antivandàlica, amb grau de protecció IP44, gamma TX_44 "GIRA" format per tapa cega antivandàlica de material termoplàstic color blanc acabat brillant, amb grau de protecció IP44, gamma TX_44, referència 026866 i marc embellidor antivandàlic, per a un element de material termoplàstic color blanc acabat brillant, amb junt d'estanquitat grau de protecció IP44, gamma TX_44, referència 021166. Instal·lació encastada.
Criteri de valoració econòmica: El preu no inclou la caixa per a mecanisme encastat.
Inclou: Muntatge.
Criteri d'amidament de projecte: Nombre d'unitats previstes, segons documentació gràfica de Projecte.
Criteri de mesura d'obra: Es mesurarà el nombre d'unitats realment executades segons especificacions de Projecte.

| Codi | Ut | Descripció | Rendiment | Preu | Import |
|---|---|---|---|---|---|
| mt33gir888k | U | Tapa cega antivandàlica de material termoplàstic color blanc acabat brillant, amb grau de protecció IP44, gamma TX_44, referència 026866 "GIRA", amb resistència als raigs UV i a la intempèrie, per a encastar. (material) | 1.000 | 13.10 | 13.10 |
| mt33gir801mb | U | Marc embellidor antivandàlic, per a un element de material termoplàstic color blanc acabat brillant, amb junt d'estanquitat grau de protecció IP44, gamma TX_44, referència 021166 "GIRA", de muntatge fàcil (sense eines) i desmuntatge amb tornavís Torx T9 o T10. (material) | 1.000 | 12.28 | 12.28 |
| mo003 | h | Oficial 1ª electricista. (mà d'obra) | 0.094 | 29.34 | 2.76 |
| % | % | Costos directes complementaris | 2 % | 28.14 | 0.56 |
|  |  | Costos directes |  |  | 28.70 |
