# Polsador encastat, antivandàlic

- Propietat de l'arxiu: CYPE Ingenieros S.A.
- Format: FIEBDC-3/2016
- Programa: Generador de preus de la construcció. CYPE Ingenieros, S.A.
- Data: 04/07/2024
- Divisa: EUR
- Costos indirectes: 3 %
- IVA: 21 %

## I Instal·lacions

### IE Elèctriques

#### IEM Mecanismes

**IEM052** U Polsador encastat, antivandàlic.
Polsador antivandàlic amb finestra de control, unipolar (1P), amb grau de protecció IP44, d'intensitat assignada 10 AX, tensió assignada 250 V, gamma TX_44 "GIRA" format per mecanisme per a polsador unipolar (1P), gamma System 55, referència 015100, tecla basculant, antivandàlica, amb finestra de control per a polsador de material termoplàstic color blanc acabat brillant, amb grau de protecció IP44, gamma TX_44, referència 029066 i llum de senyalització de 1,5 mA d'intensitat nominal i 230 V de tensió d'alimentació, referència 099700. Instal·lació encastada.
Criteri de valoració econòmica: El preu no inclou la caixa per a mecanisme encastat ni el marc embellidor.
Inclou: Muntatge, connexionat i comprovació del seu correcte funcionament.
Criteri d'amidament de projecte: Nombre d'unitats previstes, segons documentació gràfica de Projecte.
Criteri de mesura d'obra: Es mesurarà el nombre d'unitats realment executades segons especificacions de Projecte.

| Codi | Ut | Descripció | Rendiment | Preu | Import |
|---|---|---|---|---|---|
| mt33gir030b | U | Mecanisme per a polsador unipolar (1P), gamma System 55, referència 015100 "GIRA", intensitat assignada 10 AX, tensió assignada 250 V, per a encastar. (material) | 1 | 9.47 | 9.470 |
| mt33gir833b | U | Tecla basculant, antivandàlica, amb finestra de control per a polsador de material termoplàstic color blanc acabat brillant, amb grau de protecció IP44, gamma TX_44, referència 029066 "GIRA", amb resistència als raigs UV i a la intempèrie. (material) | 1 | 11.48 | 11.480 |
| mo003 | h | Oficial 1ª electricista. (mà d'obra) | 0.193 | 29.34 | 5.663 |
| % | % | Costos directes complementaris | 2 % | 26.613 | 0.532 |
|  |  | Costos directes |  |  | 27.145 |
