# Polsador encastat, antivandàlic

- Propietat de l'arxiu: CYPE Ingenieros S.A.
- Format: FIEBDC-3/2016
- Programa: Generador de preus de la construcció. CYPE Ingenieros, S.A.
- Data: 04/07/2024
- Divisa: EUR
- Costos indirectes: 3 %
- IVA: 21 %

## I Instal·lacions

### IE Elèctriques

#### IEM Mecanismes

**IEM052** U Polsador encastat, antivandàlic.
Doble polsador antivandàlic, unipolar (1P), amb grau de protecció IP44, d'intensitat assignada 10 AX, tensió assignada 250 V, gamma TX_44 "GIRA" format per mecanisme per a doble polsador, gamma System 55, referència 015500 i tecla basculant doble, antivandàlica, per a doble polsador de material termoplàstic color blanc acabat brillant, amb grau de protecció IP44, gamma TX_44, referència 029566. Instal·lació encastada.
Criteri de valoració econòmica: El preu no inclou la caixa per a mecanisme encastat ni el marc embellidor.
Inclou: Muntatge, connexionat i comprovació del seu correcte funcionament.
Criteri d'amidament de projecte: Nombre d'unitats previstes, segons documentació gràfica de Projecte.
Criteri de mesura d'obra: Es mesurarà el nombre d'unitats realment executades segons especificacions de Projecte.

| Codi | Ut | Descripció | Rendiment | Preu | Import |
|---|---|---|---|---|---|
| mt33gir035a | U | Mecanisme per a doble polsador, gamma System 55, referència 015500 "GIRA", intensitat assignada 10 AX, tensió assignada 250 V, per a encastar. (material) | 1 | 23.07 | 23.070 |
| mt33gir836b | U | Tecla basculant doble, antivandàlica, per a doble polsador de material termoplàstic color blanc acabat brillant, amb grau de protecció IP44, gamma TX_44, referència 029566 "GIRA", amb resistència als raigs UV i a la intempèrie. (material) | 1 | 13.36 | 13.360 |
| mo003 | h | Oficial 1ª electricista. (mà d'obra) | 0.193 | 29.34 | 5.663 |
| % | % | Costos directes complementaris | 2 % | 42.093 | 0.842 |
|  |  | Costos directes |  |  | 42.935 |
