# Caixa per a mecanisme, encastada en entramats autoportants de plaques o falsos sostres de plaques

- Propietat de l'arxiu: CYPE Ingenieros S.A.
- Format: FIEBDC-3/2016
- Programa: Generador de preus de la construcció. CYPE Ingenieros, S.A.
- Data: 04/07/2024
- Divisa: EUR
- Costos indirectes: 3 %
- IVA: 21 %

## I Instal·lacions

### IE Elèctriques

#### IEM Mecanismes

**IEM011** U Caixa per a mecanisme, encastada en entramats autoportants de plaques o falsos sostres de plaques.
Caixa per a un element de material termoplàstic color gris, gamma E2 Enrasada, referència 289600 "GIRA", de 84 mm de longitud, 84 mm d'altura i 60,5 mm de profunditat. Instal·lació encastada en entramats autoportants de plaques o falsos sostres de plaques.
Inclou: Replanteig. Muntatge. Col·locació.
Criteri d'amidament de projecte: Nombre d'unitats previstes, segons documentació gràfica de Projecte.
Criteri de mesura d'obra: Es mesurarà el nombre d'unitats realment executades segons especificacions de Projecte.

| Codi | Ut | Descripció | Rendiment | Preu | Import |
|---|---|---|---|---|---|
| mt33gir205aa | U | Caixa per a un element de material termoplàstic color gris, gamma E2 Enrasada, referència 289600 "GIRA", de 84 mm de longitud, 84 mm d'altura i 60,5 mm de profunditat, per enrasar amb el revestiment. (material) | 1 | 3.53 | 3.530 |
| mo003 | h | Oficial 1ª electricista. (mà d'obra) | 0.103 | 29.34 | 3.022 |
| % | % | Costos directes complementaris | 2 % | 6.552 | 0.131 |
|  |  | Costos directes |  |  | 6.683 |
