# Caixa de superfície per a mecanisme

- Propietat de l'arxiu: CYPE Ingenieros S.A.
- Format: FIEBDC-3/2016
- Programa: Generador de preus de la construcció. CYPE Ingenieros, S.A.
- Data: 04/07/2024
- Divisa: EUR
- Costos indirectes: 3 %
- IVA: 21 %

## I Instal·lacions

### IE Elèctriques

#### IEM Mecanismes

**IEM015** U Caixa de superfície per a mecanisme.
Caixa de superfície per a un element de material termoplàstic color blanc, gamma Studio, referència 0061053 "GIRA", de 130 mm de diàmetre i 51,6 mm d'altura i adaptador per a entrada de cables per a tub de 20 mm de diàmetre, de material termoplàstic color blanc, gamma Studio, referència 0011053. Instal·lació en superfície.
Inclou: Replanteig. Muntatge. Col·locació i fixació.
Criteri d'amidament de projecte: Nombre d'unitats previstes, segons documentació gràfica de Projecte.
Criteri de mesura d'obra: Es mesurarà el nombre d'unitats realment executades segons especificacions de Projecte.

| Codi | Ut | Descripció | Rendiment | Preu | Import |
|---|---|---|---|---|---|
| mt33gir505a | U | Caixa de superfície per a un element de material termoplàstic color blanc, gamma Studio, referència 0061053 "GIRA", de 130 mm de diàmetre i 51,6 mm d'altura. (material) | 1 | 20.8 | 20.800 |
| mt33gir506a | U | Adaptador per a entrada de cables per a tub de 20 mm de diàmetre, de material termoplàstic color blanc, gamma Studio, referència 0011053 "GIRA". (material) | 1 | 4.09 | 4.090 |
| mo003 | h | Oficial 1ª electricista. (mà d'obra) | 0.154 | 29.34 | 4.518 |
| % | % | Costos directes complementaris | 2 % | 29.408 | 0.588 |
|  |  | Costos directes |  |  | 29.996 |
