# Interruptor encastat

- Propietat de l'arxiu: CYPE Ingenieros S.A.
- Format: FIEBDC-3/2016
- Programa: Generador de preus de la construcció. CYPE Ingenieros, S.A.
- Data: 04/07/2024
- Divisa: EUR
- Costos indirectes: 3 %
- IVA: 21 %

## I Instal·lacions

### IE Elèctriques

#### IEM Mecanismes

**IEM020** U Interruptor encastat.
Interruptor, d'intensitat assignada 10 AX, tensió assignada 250 V, gamma E2 "GIRA" format per mecanisme per a interruptor/commutador, amb tecla basculant amb efecte pulsació de material termoplàstic color blanc acabat brillant, gamma System 55, referència 012603 i marc embellidor per a un element de material termoplàstic color blanc acabat brillant, gamma E2, referència 021129. Instal·lació encastada.
Criteri de valoració econòmica: El preu no inclou la caixa per a mecanisme encastat.
Inclou: Muntatge, connexionat i comprovació del seu correcte funcionament.
Criteri d'amidament de projecte: Nombre d'unitats previstes, segons documentació gràfica de Projecte.
Criteri de mesura d'obra: Es mesurarà el nombre d'unitats realment executades segons especificacions de Projecte.

| Codi | Ut | Descripció | Rendiment | Preu | Import |
|---|---|---|---|---|---|
| mt33gir010ab | U | Mecanisme per a interruptor/commutador, amb tecla basculant amb efecte pulsació de material termoplàstic color blanc acabat brillant, gamma System 55, referència 012603 "GIRA", intensitat assignada 10 AX, tensió assignada 250 V, per a encastar. (material) | 1 | 14.69 | 14.690 |
| mt33gir001mae | U | Marc embellidor per a un element de material termoplàstic color blanc acabat brillant, gamma E2, referència 021129 "GIRA". (material) | 1 | 4.35 | 4.350 |
| mo003 | h | Oficial 1ª electricista. (mà d'obra) | 0.245 | 29.34 | 7.188 |
| % | % | Costos directes complementaris | 2 % | 26.228 | 0.525 |
|  |  | Costos directes |  |  | 26.753 |
