# Commutador de creuament encastat

- Propietat de l'arxiu: CYPE Ingenieros S.A.
- Format: FIEBDC-3/2016
- Programa: Generador de preus de la construcció. CYPE Ingenieros, S.A.
- Data: 04/07/2024
- Divisa: EUR
- Costos indirectes: 3 %
- IVA: 21 %

## I Instal·lacions

### IE Elèctriques

#### IEM Mecanismes

**IEM040** U Commutador de creuament encastat.
Commutador de creuament, estàndard, d'intensitat assignada 10 AX, tensió assignada 250 V, gamma E2 "GIRA" format per mecanisme per a commutador de creuament, amb tecla basculant amb efecte pulsació de material termoplàstic color blanc acabat brillant, gamma System 55, referència 012703 i marc embellidor per a un element de material termoplàstic color blanc acabat brillant, gamma E2, referència 021129. Instal·lació encastada.
Criteri de valoració econòmica: El preu no inclou la caixa per a mecanisme encastat.
Inclou: Muntatge, connexionat i comprovació del seu correcte funcionament.
Criteri d'amidament de projecte: Nombre d'unitats previstes, segons documentació gràfica de Projecte.
Criteri de mesura d'obra: Es mesurarà el nombre d'unitats realment executades segons especificacions de Projecte.

| Codi | Ut | Descripció | Rendiment | Preu | Import |
|---|---|---|---|---|---|
| mt33gir022ab | U | Mecanisme per a commutador de creuament, amb tecla basculant amb efecte pulsació de material termoplàstic color blanc acabat brillant, gamma System 55, referència 012703 "GIRA", intensitat assignada 10 AX, tensió assignada 250 V, per a encastar. (material) | 1 | 23.5 | 23.500 |
| mt33gir001mae | U | Marc embellidor per a un element de material termoplàstic color blanc acabat brillant, gamma E2, referència 021129 "GIRA". (material) | 1 | 4.35 | 4.350 |
| mo003 | h | Oficial 1ª electricista. (mà d'obra) | 0.245 | 29.34 | 7.188 |
| % | % | Costos directes complementaris | 2 % | 35.038 | 0.701 |
|  |  | Costos directes |  |  | 35.739 |
