# Polsador encastat, antivandàlic

- Propietat de l'arxiu: CYPE Ingenieros S.A.
- Format: FIEBDC-3/2016
- Programa: Generador de preus de la construcció. CYPE Ingenieros, S.A.
- Data: 04/07/2024
- Divisa: EUR
- Costos indirectes: 3 %
- IVA: 21 %

## I Instal·lacions

### IE Elèctriques

#### IEM Mecanismes

**IEM052** U Polsador encastat, antivandàlic.
Polsador antivandàlic, unipolar (1P), amb grau de protecció IP44, d'intensitat assignada 10 AX, tensió assignada 250 V, gamma TX_44 "GIRA" format per mecanisme per a polsador unipolar (1P), gamma System 55, referència 015100, tecla basculant, antivandàlica per a polsador de material termoplàstic color blanc acabat brillant, amb grau de protecció IP44, gamma TX_44, referència 029666 i marc embellidor antivandàlic, per a un element de material termoplàstic color blanc acabat brillant, amb junt d'estanquitat grau de protecció IP44, gamma TX_44, referència 021166. Instal·lació encastada.
Criteri de valoració econòmica: El preu no inclou la caixa per a mecanisme encastat.
Inclou: Muntatge, connexionat i comprovació del seu correcte funcionament.
Criteri d'amidament de projecte: Nombre d'unitats previstes, segons documentació gràfica de Projecte.
Criteri de mesura d'obra: Es mesurarà el nombre d'unitats realment executades segons especificacions de Projecte.

| Codi | Ut | Descripció | Rendiment | Preu | Import |
|---|---|---|---|---|---|
| mt33gir030b | U | Mecanisme per a polsador unipolar (1P), gamma System 55, referència 015100 "GIRA", intensitat assignada 10 AX, tensió assignada 250 V, per a encastar. (material) | 1 | 9.47 | 9.470 |
| mt33gir831k | U | Tecla basculant, antivandàlica per a polsador de material termoplàstic color blanc acabat brillant, amb grau de protecció IP44, gamma TX_44, referència 029666 "GIRA", amb resistència als raigs UV i a la intempèrie. (material) | 1 | 10.16 | 10.160 |
| mt33gir801mb | U | Marc embellidor antivandàlic, per a un element de material termoplàstic color blanc acabat brillant, amb junt d'estanquitat grau de protecció IP44, gamma TX_44, referència 021166 "GIRA", de muntatge fàcil (sense eines) i desmuntatge amb tornavís Torx T9 o T10. (material) | 1 | 12.28 | 12.280 |
| mo003 | h | Oficial 1ª electricista. (mà d'obra) | 0.257 | 29.34 | 7.540 |
| % | % | Costos directes complementaris | 2 % | 39.450 | 0.789 |
|  |  | Costos directes |  |  | 40.239 |
