# Base de presa de corrent, encastada, antivandàlica

- Propietat de l'arxiu: CYPE Ingenieros S.A.
- Format: FIEBDC-3/2016
- Programa: Generador de preus de la construcció. CYPE Ingenieros, S.A.
- Data: 27/10/2025
- Divisa: EUR
- Costos indirectes: 3 %
- IVA: 21 %

## I Instal·lacions

### IE Elèctriques

#### IEM Mecanismes

**IEM062** U Base de presa de corrent, encastada, antivandàlica.
Base de presa de corrent, antivandàlica, amb tapa abatible, bipolar amb contacte de terra (2P+T), tipus Schuko, amb grau de protecció IP44, d'intensitat assignada 16 A, tensió assignada 250 V, gamma TX44 "GIRA" formada per mecanisme per a base de presa de corrent amb contacte de terra (2P+T), tipus Schuko, amb tapa abatible antivandàlica amb símbol, obturador per a protecció infantil i connexió mitjançant borns amb cargol, amb embellidor de material termoplàstic color blanc acabat brillant, amb grau de protecció IP44, gamma TX44, referència 445466 i marc embellidor antivandàlic, per a un element de material termoplàstic color blanc acabat brillant, amb junt d'estanquitat grau de protecció IP44, gamma TX44, referència 021166. Instal·lació encastada.
Criteri de valoració econòmica: El preu no inclou la caixa per a mecanisme encastat.
Inclou: Muntatge, connexionat i comprovació del seu correcte funcionament.
Criteri d'amidament de projecte: Nombre d'unitats previstes, segons documentació gràfica de Projecte.
Criteri de mesura d'obra: Es mesurarà el nombre d'unitats realment executades segons especificacions de Projecte.

| Codi | Ut | Descripció | Rendiment | Preu | Import |
|---|---|---|---|---|---|
| mt33gir874j | U | Mecanisme per a base de presa de corrent amb contacte de terra (2P+T), tipus Schuko, amb tapa abatible antivandàlica amb símbol, obturador per a protecció infantil i connexió mitjançant borns amb cargol, amb embellidor de material termoplàstic color blanc acabat brillant, amb grau de protecció IP44, gamma TX44, referència 445466 "GIRA", intensitat assignada 16 A, tensió assignada 250 V, amb resistència als raigs UV i a la intempèrie, per a encastar. (material) | 1 | 19.35 | 19.350 |
| mt33gir801mb | U | Marc embellidor antivandàlic, per a un element de material termoplàstic color blanc acabat brillant, amb junt d'estanquitat grau de protecció IP44, gamma TX44, referència 021166 "GIRA", de muntatge fàcil (sense eines) i desmuntatge amb tornavís Torx T9 o T10. (material) | 1 | 13.23 | 13.230 |
| mo003 | h | Oficial 1ª electricista. (mà d'obra) | 0.257 | 30.63 | 7.872 |
| % | % | Costos directes complementaris | 2 % | 40.452 | 0.809 |
|  |  | Costos directes |  |  | 41.261 |

## Recursos

**mt33gir874j** U Mecanisme per a base de presa de corrent amb contacte de terra (2P+T)
Dades tècniques: Cost energètic 6.502 MJ; Emissió de CO2 0.363 kg
Residus:
- embalatge: re150101 Envasos de paper i cartró. (component de residu); rendiment 0.06 kg; Codi LER 15 01 01; Massa de l'element 1 kg; Volum 0.001333 m3
- embalatge: re170203 Plàstic. (component de residu); rendiment 0.006 kg; Codi LER 17 02 03; Massa de l'element 1 kg; Volum 0.001667 m3

**mt33gir801mb** U Marc embellidor antivandàlic
Dades tècniques: Cost energètic 3.054 MJ; Emissió de CO2 0.174 kg
Residus:
- embalatge: re150101 Envasos de paper i cartró; rendiment 0.03 kg
