# Regulador electrònic de tensió, encastat

- Propietat de l'arxiu: CYPE Ingenieros S.A.
- Format: FIEBDC-3/2016
- Programa: Generador de preus de la construcció. CYPE Ingenieros, S.A.
- Data: 04/07/2024
- Divisa: EUR
- Costos indirectes: 3 %
- IVA: 21 %

## I Instal·lacions

### IE Elèctriques

#### IEM Mecanismes

**IEM100** U Regulador electrònic de tensió, encastat.
Regulador electrònic de tensió, gamma E2 "GIRA" format per mecanisme de regulació universal de LED amb accionament per pulsació, gamma Standard System 3000, referència 540000, mòdul de comandament per a regulador electrònic de tensió de material termoplàstic color blanc acabat brillant, gamma Standard System 3000, referència 536003 i marc embellidor per a un element de material termoplàstic color blanc acabat brillant, gamma E2, referència 021129. Instal·lació encastada.
Criteri de valoració econòmica: El preu no inclou la caixa per a mecanisme encastat.
Inclou: Muntatge, connexionat i comprovació del seu correcte funcionament.
Criteri d'amidament de projecte: Nombre d'unitats previstes, segons documentació gràfica de Projecte.
Criteri de mesura d'obra: Es mesurarà el nombre d'unitats realment executades segons especificacions de Projecte.

| Codi | Ut | Descripció | Rendiment | Preu | Import |
|---|---|---|---|---|---|
| mt33gir060a | U | Mecanisme de regulació universal de LED amb accionament per pulsació, gamma Standard System 3000, referència 540000 "GIRA", tensió d'alimentació 230 V, per a encastar. (material) | 1 | 95.33 | 95.330 |
| mt33gir061ab | U | Mòdul de comandament per a regulador electrònic de tensió de material termoplàstic color blanc acabat brillant, gamma Standard System 3000, referència 536003 "GIRA". (material) | 1 | 25.45 | 25.450 |
| mt33gir001mae | U | Marc embellidor per a un element de material termoplàstic color blanc acabat brillant, gamma E2, referència 021129 "GIRA". (material) | 1 | 4.35 | 4.350 |
| mo003 | h | Oficial 1ª electricista. (mà d'obra) | 0.245 | 29.34 | 7.188 |
| % | % | Costos directes complementaris | 2 % | 132.318 | 2.646 |
|  |  | Costos directes |  |  | 134.964 |
