# Presa d'àudio, vídeo, veu i dades, encastada

- Propietat de l'arxiu: CYPE Ingenieros S.A.
- Format: FIEBDC-3/2016
- Programa: Generador de preus de la construcció. CYPE Ingenieros, S.A.
- Data: 04/07/2024
- Divisa: EUR
- Costos indirectes: 3 %
- IVA: 21 %

## I Instal·lacions

### IE Elèctriques

#### IEM Mecanismes

**IEM115** U Presa d'àudio, vídeo, veu i dades, encastada.
Presa simple, RJ-45 categoria 6a, gamma E2 "GIRA" format per mecanisme per a presa simple amb connector femella tipus RJ-45 amb 8 contactes, categoria 6a, amb sortida a 45°, referència 245100, embellidor de material termoplàstic color blanc acabat brillant, gamma System 55, referència 027003 i marc embellidor per a un element de material termoplàstic color blanc acabat brillant, gamma E2, referència 021129. Instal·lació encastada.
Criteri de valoració econòmica: El preu no inclou la caixa per a mecanisme encastat.
Inclou: Muntatge, connexionat i comprovació del seu correcte funcionament.
Criteri d'amidament de projecte: Nombre d'unitats previstes, segons documentació gràfica de Projecte.
Criteri de mesura d'obra: Es mesurarà el nombre d'unitats realment executades segons especificacions de Projecte.

| Codi | Ut | Descripció | Rendiment | Preu | Import |
|---|---|---|---|---|---|
| mt40gir080a | U | Mecanisme per a presa simple amb connector femella tipus RJ-45 amb 8 contactes, categoria 6a, amb sortida a 45°, referència 245100 "GIRA", per a encastar. (material) | 1 | 28.12 | 28.120 |
| mt40gir081ab | U | Embellidor de material termoplàstic color blanc acabat brillant, gamma System 55, referència 027003 "GIRA". (material) | 1 | 3.79 | 3.790 |
| mt33gir001mae | U | Marc embellidor per a un element de material termoplàstic color blanc acabat brillant, gamma E2, referència 021129 "GIRA". (material) | 1 | 4.35 | 4.350 |
| mo003 | h | Oficial 1ª electricista. (mà d'obra) | 0.283 | 29.34 | 8.303 |
| % | % | Costos directes complementaris | 2 % | 44.563 | 0.891 |
|  |  | Costos directes |  |  | 45.454 |
