# Presa d'àudio, vídeo, veu i dades, encastada, antivandàlica

- Propietat de l'arxiu: CYPE Ingenieros S.A.
- Format: FIEBDC-3/2016
- Programa: Generador de preus de la construcció. CYPE Ingenieros, S.A.
- Data: 04/07/2024
- Divisa: EUR
- Costos indirectes: 3 %
- IVA: 21 %

## I Instal·lacions

### IE Elèctriques

#### IEM Mecanismes

**IEM117** U Presa d'àudio, vídeo, veu i dades, encastada, antivandàlica.
Presa simple antivandàlica, RJ-45 categoria 6a, amb grau de protecció IP44, gamma TX_44 "GIRA" format per mecanisme per a presa simple amb connector femella tipus RJ-45 amb 8 contactes, categoria 6a, amb sortida a 45°, referència 245100, embellidor de material termoplàstic color blanc acabat brillant, gamma System 55, referència 027003, marc adaptador amb tapa abatible de material termoplàstic color blanc acabat brillant, amb grau de protecció IP40, gamma TX_44, referència 065466 i marc embellidor antivandàlic, per a un element de material termoplàstic color blanc acabat brillant, amb junt d'estanquitat grau de protecció IP44, gamma TX_44, referència 021166. Instal·lació encastada.
Criteri de valoració econòmica: El preu no inclou la caixa per a mecanisme encastat.
Inclou: Muntatge, connexionat i comprovació del seu correcte funcionament.
Criteri d'amidament de projecte: Nombre d'unitats previstes, segons documentació gràfica de Projecte.
Criteri de mesura d'obra: Es mesurarà el nombre d'unitats realment executades segons especificacions de Projecte.

| Codi | Ut | Descripció | Rendiment | Preu | Import |
|---|---|---|---|---|---|
| mt40gir080a | U | Mecanisme per a presa simple amb connector femella tipus RJ-45 amb 8 contactes, categoria 6a, amb sortida a 45°, referència 245100 "GIRA", per a encastar. (material) | 1 | 28.12 | 28.120 |
| mt40gir081ab | U | Embellidor de material termoplàstic color blanc acabat brillant, gamma System 55, referència 027003 "GIRA". (material) | 1 | 3.79 | 3.790 |
| mt40gir887b | U | Marc adaptador amb tapa abatible de material termoplàstic color blanc acabat brillant, amb grau de protecció IP40, gamma TX_44, referència 065466 "GIRA", amb resistència als raigs UV i a la intempèrie. (material) | 1 | 19.89 | 19.890 |
| mt33gir801mb | U | Marc embellidor antivandàlic, per a un element de material termoplàstic color blanc acabat brillant, amb junt d'estanquitat grau de protecció IP44, gamma TX_44, referència 021166 "GIRA", de muntatge fàcil (sense eines) i desmuntatge amb tornavís Torx T9 o T10. (material) | 1 | 12.28 | 12.280 |
| mo003 | h | Oficial 1ª electricista. (mà d'obra) | 0.36 | 29.34 | 10.562 |
| % | % | Costos directes complementaris | 2 % | 74.642 | 1.493 |
|  |  | Costos directes |  |  | 76.135 |
